# FFW Puchheim Ort, Erweiterung und Sanierung
Angebotsaufforderung (GAEB DA XML 3.2, DA83)
Projekt: 513-pu-puchh
Währung: EUR
Vergabeart: Freihändige Vergabe
Auftraggeber: Stadt Puchheim, Rathaus Außenstelle, Boschstraße 1, 82178 Puchheim; DV-Nummer: 513-3-36; Vergabenummer: 513-3-36
Erstellt mit: BECHMANN AVA 2025.111/ GXML Toolbox V3.3 R20210630, BECHMANN AVA 2025.111, 04.02.2026

## Zusätzlicher Text
Bauvorhaben: FFW Puchheim Ort, Erweiterung und Sanierung
  Alte Bahnhofstraße 10,
  82178 Puchheim
Bauherr: Stadt Puchheim,
  Boschstraße 1,
  82178 Puchheim
Leistungsbereich: Bodenbelag - PVC
Ausführung der Arbeiten: September - Oktober 2026 /nach Vereinbarung

## 513-3-361 Bodenbelag - PVC
Datum: 04.02.2026

*Hinweis: Allgemeines und Lage des Grundstücks*
Bauherr:
Stadt Puchheim
Boschstraße 1
82178 Puchheim

Lage und Grundstück:
Alte Bahnhofstraße 10,
82178 Puchheim

Allgemeines und Baufeld:
Das Gebäude der freiwilligen Feuerwehr Puchheim-Ort soll erweitert und saniert werden.
Die Erweiterung umfasst eine zusätzliche Fahrzeughalle (Feuerwehrfahrzeug) sowie neue Umkleiden, Küche und ein Stüberl, sowie die Erweiterung des Schulungsraumes.
Der Neubau schließt im Norden (Fahrzeughalle) und auf die gesamte Südostseite an den Bestand an.
Im Zuge der Erweiterung wird der bisherige Bestand im Erdgeschoss komplett saniert.
Im Obergeschoss des Bestands befinden sich drei Wohnungen.

Die Baumaßnahmen erfolgen im laufenden Betrieb der Feuerwehr.
Um einen reibungslosen Ablauf der Arbeiten und den Betrieb der Feuerwehr zu gewährleisten sind die vorgesehenen Baustelleneinrichtungsflächen und Baustellenzufahrten, strengstens einzuhalten.
Das Ausrücken der Feuerwehr ist durchgehend zu gewährleisten!

Auch die Wohnungen sind während den Bauarbeiten durchgehend bewohnt und müssen für deren Bewohner zugänglich bleiben.

Zur Bedienung und Abwicklung der Baustelle sind die Flächen angrenzend an den Neubau inkl. der gesamten Süd-Ost Ecke und eine separate Lagerfläche auf der vorgelagerten Grünfläche des Grundstücks als Baustelleneinrichtungsfläche ausgewiesen.
Die Hauptzufahrt zum Baufeld erfolgt über die Südseite und den hier verlaufenden Weg.
Bei Bedarf kann die nördliche Zufahrt der Feuerwehr auf der Westseite des Grundstücks ebenfalls genutzt werden.
Die Passierbarkeit der anliegenden Straßen und Gehwege für den öffentlichen Verkehr muss während der gesamten Zeit gewährleistet sein.

Das bestehende Gebäude ist etwa 37,0m lang und ca.13,5m breit
Die Erweiterung verlängert das Gebäude um ca. 7m und ergänzt es um ca. 4,5m in der Gebäudebreite.

Geschoßhöhen Erweiterung:
Fahrzeughalle  ca.5,20 m
Anbau Nutzräumeca.4,20 m

Konstruktion
Die Erweiterung ist als Stahlbetonkonstruktion geplant (Wände/Decken/Boden/Fundamente).
Der Bestand besteht aus Mauerwerkswänden (Außen & Innen) mit Stahlbetonbodenplatte und Decken.

Baustrom/ Wasser
Dem AN wird Baustrom und Bauwasser bauseits zur Verfügung gestellt

Bauablauf
Ausführung: September-Oktober 2026

Umfang der Ausschreibung
- Bodenbelagsarbeiten (PVC-Belag)

*Hinweis: Anlagenverzeichnis*
Verzeichnis beigefügter Anlagen
Alle zur Verfügung gestellten Pläne und Beilagen gelten als integrierter Bestandteil des Angebotes.

- Lageplan (1 Dokument)
01 Lageplan

- Baustelleneinrichtung  (1 Dokument)
02 Baustelleneinrichtung

- Grundrisse (1 Dokument)
12.1 Grundriss Erdgeschoss 1_50

- Übersichten (3 Dokumente)
1.36.1 Übersicht Bodenbelag
1.36.3 Übersicht Bodenaufbauten
1.36.4 Übersicht Bodenaufbauten

### Titel 1 Vorbereitung

**1.02 Schleifen Zementestrich**
Intensives Schleifen des bauseitigen Zementestrichs, einschließlich Absaugung und Säuberung als Vorbereitung für Belagsarbeiten.
Menge: 275,500 m²

**1.03 Spachtelung**
Durchführen einer Spachtelung. Dicke 2-4mm, zum Ausgleich von Untergrundunebenheiten, einschließlich Vorstrich als Haftgrundierung, stuhlrolleneeignete Spachtelmasse nach Herstellerangabe.

Richtqualität UZIN NC105 oder NC110

angebotenes Produkt: '......................................................................'
Menge: 275,000 m²

**1.04 Schleifen der Spachtelung**
Intensives Schleifen der zuvor aufgebrachten Spachtelung, einschließlich Absaugung als Vorbereitung für Belagsarbeiten.
Menge: 275,000 m²

**1.05 Voranstrich**
Aufbringen eines Vorstrichs als Haftgrundierung für PVC-Belag in Systemabhängigkeit mit Spachtelmasse und Klebstoff.
Menge: 275,000 m²

**1.06 Bodenbelagschiene, Edelstahl**
Abschlussprofil zum Einfassen elastischer Beläge,
aus Aluminium, mit trapezförmig gelochtem Befestigungsschenkel, als Belagsabschluss.
Profilhöhe nach Erfordernis.
Richtqualität: Schlüter Normalprofil
Menge: 36,000 m

**1.07 Belagsschutz**
Fertig gestellten Bodenbelag abdecken und schützen,
Malerabdeckvlies 270g/m2, Stöße verklebt,
rutschsicher verlegt.
Inkl. Reinigung des Bodenbelags unmittelbar vor Verlegung der Schutzschicht.

Aufnehmen und entsorgen der Schutzabdeckung nach Anweisung durch die Bauleitung. inkl. Entsorgungskosten
Menge: 275,000 m²

**1.08 Siliconfugen**
Siliconverfugungen zu angrenzenden Bauteilen oder Übergängen.
Möglichst kleine Fugenausbildung.

Passende Farbwahl je nach Oberfläche Bodenbelag.
Farbton ist vorab zu bemustern.
Menge: 15,000 m

### Titel 3 PVC Belag

**3.01 PVC Belag**
Bodenbelag aus PVC, (Hochleistungsfähige luxuriöse Vinyl-Fliese)

Hochleistungsfähige heterogene
luxuriöse Vinyl-Fliesen (LVT), CO2-neutral
als Bodenbelag mit Holz-Optik, 25 x 100 cm,
selbstliegend, maßbeständig.
liefern und auf gemäß VOB DIN 18365 vorbereitetem verlegereifem
Unterboden nach Herstellerangaben fachgerecht
bzw. stuhlrollengeeignet, wiederaufnehmbar
und antistatisch verlegen. inkl Verklebung.
elten Untergrund, vollflächig kleben, gemäß DIN 18365,

Gesamtdicke. 4,5mm
Nutzschichtdicke: 0,55mm
Gesamtgewicht 6700g/m2
Schwerentflammbarkeit: BFI s1 (EN 13501)

Richtqualität:
JOKA DELUXE, DESIGN 555 2,5mm/NS 0,55mm
Dryback 5412 Cozy Oak 17,78x121,92cm (nach Bemusterung)

angebotenes Produkt: '.................................................................................................................'
Menge: 260,000 m²

**3.02 Sockelleisten PVC**
Zu vorbeschriebenem PVC Belag passende Sockellleisten 6 cm Höhe inkl. Siliconverfugung im Übergang Boden Sockel.
Menge: 205,000 m

**3.01 PVC Belag- Einsatzzentrale- ableitfähig**
Bodenbelag aus PVC, (Hochleistungsfähige luxuriöse Vinyl-Fliese)

Hochleistungsfähige heterogene
luxuriöse Vinyl-Fliesen (LVT), CO2-neutral
als Bodenbelag mit Holz-Optik, 25 x 100 cm,
selbstliegend, maßbeständig.
liefern und auf gemäß VOB DIN 18365 vorbereitetem verlegereifem
Unterboden nach Herstellerangaben fachgerecht
bzw. stuhlrollengeeignet, wiederaufnehmbar
und antistatisch verlegen. inkl Verklebung.
elten Untergrund, vollflächig kleben, gemäß DIN 18365,

Gesamtdicke. 4,5mm
Nutzschichtdicke: 0,55mm
Gesamtgewicht 6700g/m2
Schwerentflammbarkeit: BFI s1 (EN 13501)
Rutschhemmung R9/R10

Richtqualität: INTERFACE, LVT Natural Woodgrains, Farbe A00204 - bzw. A00201 (nach Bemusterung)

angebotenes Produkt: '.................................................................................................................'
Menge: 15,000 m²

**3.03 Zulage Stützen**
Zulage für das Anarbeiten des Bodenbelags an Stützen,
Stützengröße bis 0,60x0,60m.
Menge: 1,000 St

### Titel 5 Sauberläufer

**5.01 Einbaurahmen Edelstahl - für Sauberlaufmatte 140x120cm**
Einbaurahmen Edelstahl V2A,
Format bis ca. 141x121cm, Profil 25x20x3mm,
für Mattenhöhe bis 22mm.
Einbau inkl. Vergus/ Verspachtelung Sauberlauffläche bis OK Auflagerschenkel des Einbaurahmen
Menge: 1,000 St

**5.02 Sauberlaufmatte 140x120cm**
Sauberlaufmatte Marschall Premium Einlage Care,
Farbe grau,
Format ca. 140x120cm, Höhe 22mm
Menge: 1,000 St

**5.03 Einbaurahmen Edelstahl - - für Sauberlaufmatte 152x125cm**
Einbaurahmen Edelstahl V2A,
Format bis ca. 153x126cm, Profil 25x20x3mm,
für Mattenhöhe bis 22mm.
Einbau inkl. Vergus/ verspachtelung Sauberlauffläche bis OK Auflagerschenkel des Einbaurahmen
Menge: 1,000 St

**5.04 Sauberlaufmatte 152x125cm**
Sauberlaufmatte Marschall Premium Einlage Care,
Farbe grau,
Format ca. 152x125cm, Höhe 17mm
Menge: 1,000 St

### Titel 6 Stundenlohnarbeiten

*Hinweis: Stundenlohnarbeiten*
Stundenlohnarbeiten

Die nachstehenden Verrechnungssätze sind unter Beachtung der preisrechtlichen Vorschriften zu ermitteln, sie gelten als unabhängig von der Anzahl der abgerechneten Stunden, enthalten den tatsächlichen Lohn mit den Zuschlägen.
Bei Regiearbeiten wird die aufsichtsführende Person (Bauleiter, Polier,...) nicht eingerechnet.
Zuschläge für übertarifliche Arbeitszeiten und Zuschläge für Feiertagsarbeit sind nicht eingerechnet.
Samstag gilt als normaler Werktag.

Stundenlohnarbeiten dürfen nur nach vorheriger schriftlicher Anweisung durch die Bauüberwachung ausgeführt werden.
Das Beibringen der Nachweise obliegt dem Auftragnehmer.
Regiezettel über beauftragte, ausgeführte Regieleistungen sind arbeitstäglich niederzuschreiben und innerhalb von max. 3 Arbeitstagen der Bauüberwachung zur Anerkennung vorzulegen. Verspätet oder nachträglich vorgelegte Regienachweise werden nicht mehr anerkannt.
Sollte sich herausstellen, daß eine als Regiearbeit anerkannte Leistung über LV-Positionen abgerechnet werden kann, erfolgt die Abrechnung nach den Positionen des LV s.

**6.01 Vorarbeiter**
Stundenlohnarbeiten eines Vorarbeiter.
Menge: 8,000 h

**6.02 Facharbeiter**
Stundenlohnarbeiten eines Facharbeiter.
Menge: 8,000 h

### Titel 7 Dokumentation

**7.01 CM - Meßstellen**
CM Messung der Estrichfeuchte. Preis pro Messpunkt. Einzelne terminlich von einander unabhängige Messungen.
Menge: 3,000 St

**7.02 Dokumentation**
Übergabe zweifach in Ordnerform bei Abnahme mit folgenden Unterlagen von allen eingebauten Produkten:

- Firmenangaben Auftragnehmer, Nachunternehmer
- Zulassungen, Übereinstimmungszertifikate
- Produktbezeichnungen und Herstellerangaben
- Zuordnung in Planzeichnungen
- Wartungsanweisung, Pflegeanweisung

Es sind sämtliche verbauten Bauteile zu dokumentieren.
Unterlagen sind zweifach einzureichen. Fehlende Unterlagen sind unverzüglich nachzureichen.
Auf Wunsch des Bauherrn findet eine einmalige Einweisung in die eingebauten Produkte durch einen sachkundigen Mitarbeiter des AN statt.
Menge: 1,000 psch
